# C1-Betriebsdienst-Fuhrpark
Angebotsaufforderung (GAEB DA XML 3.2, DA83)
Projekt: 2026
Währung: EUR
Nebenangebote zugelassen: ja
Auftraggeber: Die Autobahn GmbH des Bundes, Vergabestelle, Friedrichstraße 71, 10117 Berlin, Deutschland; Vergabenummer: 000
Erstellt mit: GXML Toolbox V3.3 R20230829, iTWO_64 V25.0.650, 27.05.2026

## Abnahme
Eine Sachstandsbesichtigung einzelner Ausbaustufen kann vorgenommen werden, wird seitens des AG auch empfohlen, muss aber seitens des AN schriftlich angezeigt, koordiniert und mit dem AG abgestimmt werden.

Die Fahrzeuge müssen den geltenden Rechtsgrundlagen und den Stand der Technik zum Zeitpunkt der Zulassung entsprechen (z.B. elektronischer Bremsassistent, Anfahrschutz)

## 2026-0222 Radlader
Datum: 27.05.2026

### Bereich 01 Radlader für Autobahnmeistereien

**Ausführungsbeschreibung 1 Ausführungsbeschreibung**
*Kurzbeschreibung der Leistung- Leistungsumfang*
Inhalt der Leistung ist die Lieferung von 5-Radladern mit einer Kipplast voll eingelenkt mit Hochkippschaufel von min. 5.000 kg und einer Stapelhöhe min. 3.400mm. Auszuführen mit hydrostatischen Allradantrieb. Das Fahrzeug muss für den öffentlichen Straßenverkehr zugelassen werden können.

*Hinweis: Einsatzgebiet*
Alle Radlader BAB werden beispielsweise für Ladetätigkeiten, Ein- und Auslagerungen auf Autobahnmeistereien genutzt.

*Hinweis: Allgemeine Anmerkungen*
Die namentlich genannten Komponenten (z.B. Faster Multikupplung; Argus Schraubkupplung, CEJN usw.) in den folgenden Beschreibungen stellen den derzeitigen Standard für Schnittstellen bei den Autobahnmeistereien dar und werden deshalb aus Gründen der Kompatibilität weiterhin gefordert.

Enthaltene Normen:

- DIN 30710
- DIN 51524
- ISO 3471
- ISO 3449
- ISO 6396
- ISO 23727
- Abgasnorm Stage V

#### Abschnitt 01.01 Radlader für Autobahnmeistereien

**01.01.0010 Radlader für Autobahnmeistereien**
*** Leitbeschreibung
Radlader
entsprechend der Unterbeschreibungen:

Hersteller: '......................................................' vom Bieter einzutragen

Typbezeichnung: '......................................................' vom Bieter einzutragen
Menge: 5,000 St
*Unterbeschreibung 1 Allgemeine Daten*
Lenkung:

- Hydraulische Lenkung

- Lenkrad in Höhe und Neigung einstellbar

Lenkungsart (Allrad-, Knick-, Stereolenkung) '......................................................' vom Bieter einzutragen

Gewichte:

Kipplast voll eingelenkt mit 1,3 [m³] Hochkippschaufel min. 5.000 [kg] '......................................................'
  vom Bieter einzutragen

Einsatzgewicht (inkl. Schmierstoffe, vollem Kraftstofftank, ROPS und FOPS Kabine, Fahrer mit 80[kg], sowie angegebenen Reifen) max. 10.000 [kg] '......................................................' vom Bieter einzutragen

Die angegebenen Lastwerte sind zu erfüllen und die
tatsächlichen Lastwerte beziehen sich auf Achslasten und Gesamtgewichte.

Abmessungen:

Fahrzeuglänge mit Hochkippschaufel und Wechselvorrichtung max. 7.100 [mm] '......................................................' vom Bieter einzutragen

Fahrzeugbreite mit Schaufel max. 2.500 [mm] '......................................................' vom Bieter einzutragen

Fahrzeughöhe bis Kabinendach inkl. Rundumkennleuchte max. 3.100 [mm] '......................................................' vom Bieter einzutragen

Stapelhöhe min. 3.400 [mm] '......................................................' vom Bieter einzutragen

Ausschütthöhe mit Hochkippschaufel min. 4.100 [mm] '......................................................' vom Bieter einzutragen

Korrosionsschutz des kompletten Laders für Salzeinsatz

Komplettes Fahrzeug mit Lackierung für Einsatz in Medien mit PH-Wert 8-14 inkl. Nachweis mit Typenblatt zur Lackqualität. Serienfarbe.

Der Nachweis zu einer Schichtdicke der Lackierung ist bei der Abnahme des Geräts zu erbringen - min. 300 [µm]

Komplette zweilagige Schutzwachskonservierung aller Bauteileinklusive Hohlräume Als erste Schicht ist ein Kriechwachs, welche farbig auszuführen ist und für die zweite Schicht ein Deck/Schutzwachs zu verwenden, diese ist farblos oder vergleichbar auszuführen.

Alle elektrischen Verbindungen sind salzwasserdicht zu liefern (IP66K).

Alle hydraulischen Kupplungen am Hubarm korrosionsbeständig
*Unterbeschreibung 2 Antriebsstrang*
Leistungskennwerte Motor:

Umweltfreundlicher Dieselmotor mit Dieselpartikelfilter  min. Abgasnorm Stage V '......................................................' vom Bieter einzutragen

Leistung min. 75 [kW]: '......................................................' vom Bieter einzutragen

Drehmoment min.  400 [Nm]: '......................................................' vom Bieter einzutragen

Motorregelung:

- EDC Motorregelung

 -Inch Pedal

Kraftstoff:

- Kraftstofffilter beheizt

AdBlue Tank Füllvolumen ist so zu bemessen, dass AdBlue nur alle zwei Dieseltankfüllungen nachgetankt werden muss.

Volumen Dieseltank min. 110 [l] '......................................................' vom Bieter einzutragen

Motorkühlung:

Kühlerfrostschutz min. -35° [C] '......................................................' vom Bieter einzutragen

- Motorvorwärmung

- Lüfterantrieb reversierbar

Abgasanlage:

- Hauptschalldämpfer mit Berühungsschutz wenn nötig

- Kaltstartanlage (sichere Startmöglichkeit bis - 30 °C)

- Luftansaugung geschützt vor Staub und Schmutz im  Motorraum

Getriebe:
Stufenloser, hydrostatischer Fahrantrieb Fahrgeschwindigkeit max. 20 [km/h]: '......................................................' vom Bieter einzutragen

- Permanenter Allradantrieb

- Inch- Pedal für volle Hubkraft bei reduzierter Fahrgeschwindigkeit
- Getriebe ausgelegt für max. Schubleistung

Sonstiges:

Lichtmaschine min. 12 [V]: '......................................................' vom Bieter einzutragen

Lichtmaschinenleistung min. 90 [A]: '......................................................' vom Bieter einzutragen
*Unterbeschreibung 3 Fahrwerk*
Achsen mit Differentialsperren und Pendelausgleich:

Achsen ausgelegt für max. Schubleistung

Vorderachse:

- Planetentriebachse

Hinterachse:

- Planetentriebachse

Bereifung:

- Reifen entsprechend der maximal angegebenen Achslasten und Fahrgeschwindigkeit

Bereifung Vorderachse min. 500/70R24, für Ladetätigkeiten auf befestigtem Untergrund im Winterdiensteinsatz, beispielhaft Michelin Bibload oder gleichwertig: '......................................................' vom Bieter einzutragen

Bereifung Hinterachse min. 500/70R24, für Ladetätigkeiten auf befestigtem Untergrund im Winterdiensteinsatz, beispielhaft Michelin Bibload oder gleichwertig: '......................................................' vom Bieter einzutragen

Bremse gemäß EG-Richtlinie:
- Hydraulische Lamellenbremse oder Trommelbremse

- Elektromagnetische Feststellbremse

- Feststellbremse mit Wirkung auf VA und HA
*Unterbeschreibung 4 Rahmen und Rahmenbauteile*
- Kotflügel an beiden Achsen

- Unterlegkeile mit Halterung und Sicherung

- Rangierkupplung hinten
*Unterbeschreibung 5 Fahrerkabine*
Fahrerhaus außen:

Scheiben Spiegel:

- Sicherheitsverglasung
- Wärmeschutzglas getönt
- separat zu öffnendes Seitenfenster
- Scheibenwischer an der Front- und Heckscheibe
- Rückspiegel links und rechts

Sonstiges:

- Fahrerkabine geprüft nach ISO 3471 ROPS

- Fahrerkabine geprüft nach ISO 3449 FOPS

- Fahrerkabine schallgedämmt nach ISO 6396 max. 80 dB(A)

Fahrerhaus innen:

Arbeitsplatz:

- Luftgefederter verstellbarer Fahrersitz, mit verstellbarer Lordosenstütze
- Ergonomisch angebrachter Joystick zur Gerätebedienung
- Hängende Fahr- und Bremspedale, bei stehender Ausführung Pedale Korrosionsgeschützt
- Sicherheitsgurte am Fahrersitz
- Gummi Einlegeboden mit Seitenrand
- Sonnenblende
- Staumöglichkeit für Getränke
- Stauraum hinter oder unter dem Fahrersitz
- Kleiderhaken
- Feinstaub und Pollenfilter (für Heizungs- und Lüftungssystem)
- Heizung und Lüftungsgebläse mit min. 3 Stufen

Vorbereitung Funkgerät:
Platzierung des Einbauortes des Funkgerätes, darf nicht im Dachbereich sein (nicht über dem Kopfbereich des Fahrers)!

1x DIN Schacht mit 1x Klemme 30 ( 10 A )
1x Klemme 15 ( 5 A ) ( geschaltetes Plus ), 1x Klemme 31 (Masse)
*Unterbeschreibung 6 Elektrische Anlage*
Batterie:

Batteriekapazität min. 100 [Ah]: '......................................................' vom Bieter einzutragen

Batterietrennschalter

Steckdosen:

Steckdosen für Anbaugeräte am Schnellwechselsystem  7-polig: '......................................................' vom Bieter einzutragen

Steckdose am Armaturenbrett 2-polig. 12 [V] 20 [A], nach DIN ISO 4165: '......................................................' vom Bieter einzutragen

Scheinwerfer/Leuchten:

- Lichttechnische Anlage StVZO konform
- Halogen-Hauptscheinwerfer für Rechtsverkehr

2 LED Arbeitsscheinwerfer nach vorne, über Schalter separat zu- und abschaltbar mit eindeutiger Kennzeichnung, min. 1300 [lm] '......................................................' vom Bieter einzutragen

2 LED Arbeitsscheinwerfer nach hinten, über Schalter separat zu- und abschaltbar mit eindeutiger Kennzeichnung, min. 1300 [lm] '......................................................' vom Bieter einzutragen

Sonstiges:

- Zweiklanghorn nach StVZO
- Ausrüstung für Straßenverkehr Zulassung
*Unterbeschreibung 7 Sicherheitskennzeichnung/ Warneinrichtung*
- Sicherheitskennzeichnung DIN 30710 gemäß RSA an allen vier Fahrzeugseiten
- 1 LED Rundumkennleuchte
- Akustiksignal bei Rückwärtsfahrt (weißes Rauschen)

- Liefern und Anbringen eines Aufklebers mit der Geschwindigkeit.

- Zusätzlich muss im Werk für den Aufkleber "Straßenbau" am Fahrzeugheck oder der Kabine ohne Verdeckung gewährleistet sein.
Abmessungen des Aufklebers "Straßenbau" H x B: 60 [mm] x 280 [mm]

- Der Aufkleber ist nicht Bestandteild der Lieferung und wird vom AG bereitgestellt.
*Unterbeschreibung 8 Winterdienstausstattung*
Winterpaket mit
- Kühlwasservorwärmung
- Hydraulikölvorwärmung
- Batterieladungserhaltung inkl. Ladegerät

Versorgung über Einspeisedose CEE für oben genannte Ausstattung über 230V Einspeisesteckdose m. Kontrolleuchte, mit Kabeltrennmöglichkeit zwisch. Einspeisedose u. Ladegerät
Verlängerungsleitung in H07BQ-F 3G2,5 mit Schukostecker 230V 16A und CEE Kupplung ≥ 10 m (Prüfprotokoll nach DGVU Vorschrift 3 ( BGV A3).

Ladegerät, Einspeisedose und Verlängerungsleitung / Adapterleitung müssen das CE-Prüfzeichen aufweisen.
*Unterbeschreibung 9 Hydraulikanlage*
- Einhebelsteuerung, hydraulisch vorgesteuert
Das Hydrauliköl für die Erstbefüllung ist vom Auftragnehmer (AN) zu stellen.
Auszulegen sind alle Komponenten der Anlage so, dass bedenkenlos der Betrieb mit synthetischem Hydrauliköl auf gesättigter Esterbasis nach DIN 51524, Teil 3 möglich ist.
Biologische Abbaubarkeit nach OECD 301 B > 60%
Für die weitere Kalkulation und die Erstbefüllung soll das Fabrikat Shell Panolin S4 HLP Synth 46 herangezogen werden.

- Hydraulischer Fahrschwingungsdämpfer (Hubarmdämpfung)
- Automatische Schaufelrückführung
- Reduzierung der Auskippgeschwindigkeit
- Rohrbruchsicherung (Hub- und Kippzylinder)
- Wasserabscheidesystem für Hydrauliköl
- Zusätzlicher Steuerkreis doppelwirkend proportional steuerbar auf Dauerbetrieb schaltbar (Kehrbesen)

Hydraulikschnellwechselysystem am Hubarm Faster (schmierbar). Multikupplung P510G 4-fach, (doppelwirkender Steuerkreis, drucklose Rücklaufleitung), Zink-Nickel Beschichtung
(Belegungsplan Hydraulikanschlüsse siehe  Anlagenverzeichnis_Lademaschinen_BAB", Abbildung 2)

Einstellbare Druckreduzierung für Anbaugeräte
Druckentlastung zum Anbau von Anbaugeräten

Ölfördermenge min. 110 [l/min] '......................................................' vom Bieter einzutragen

Betriebsdruck min. 220 [bar] '......................................................' vom Bieter einzutragen
*Unterbeschreibung 10 Zubehör*
Liefern und Einbau einer Zentralschmieranlage:

- Vollautomatische Zentralschmieranlage

Alle Halterungen für Kupplungen, Leitungen, Steckdosen sowie Befestigungsmaterialien müssen galvanisch verzinkt und lackiert bzw. aus nichtrostendem Stahl gefertigt werden.

Liefern und Einbau einer Hydraulische Schnellwechseleinrichtung:

- Hydraulische Schnellwechseleinrichtung nach ISO 23727, vergleichbar Liebherr L514, Volvo TBV

Liefern und Einbau einer Rückfahrkamera:

Gesamtsystem bestehend aus:

- Kamera, Monitor, Steuereinheit (separat oder im Monitor),
- Verkabelung

Die Einstellung der Sichtbereiche sollte in weniger als einer Stunde möglich sein

- Komponenten zugelassen nach ECE R46 und ECE R10E und CE Kennzeichnung

Kamera:

- Anzahl: 1 Stück

- Arbeits-Temperaturbereich: -40 bis +85 °C

- Auflösung mindestens: 640 x 480 px (H*V)

- Schlag- und Stoßgeschützt durch Bauart und/oder
Deflektor/Halter

- Schutzklasse: IP69K, salzbeständig

Vibrationsfestigkeit: 50 G

-Monitor:

- Mindestens 7 Zoll

- LED Hintergrundbeleuchtung

- Kontrastverhältnis: mindestens 500:1

- Einstellbare oder programmierbare Distanzmarkierungen  mit Abstand von 2 [m], 5 [m] und 7 [m] sind vorzusehen
(Beispielbild siehe  Anlagenverzeichnis_Lademaschinen_BAB", Abbildung 1)

- Arbeits-Temperaturbereich: -40 bis +85 °C

- Auflösung mindestens: 800 x 480 px (H*V)

- Vibrationsfestigkeit: 50 G
*Unterbeschreibung 11 Qualitätsanforderungen und zu verwendende Komponenten/Materialien*
Qualitätsanforderungen und zu verwendende Komponenten/Materialien:

Alle elektrischen, elektronischen und hydraulischen Schaltungs- und Verbindungskomponenten sind gegen Streusalz und Salzwasser zu schützen (IP66K).
Hydraulikdruckschläuche müssen mindestens in 2-lagiger Ausführung mit Stahlgewebe verbaut werden. Der Hersteller hat sicherzustellen, dass bei ordnungsgemäßem Gebrauch und Wartung ein Auswechseln der hydraulischen Schläuche keinesfalls vor 6 Jahren zu erfolgen hat. Dies ist Stand der Technik nach DGUV 113-020 und ist somit zu gewährleisten.
Verbindungselemente und Anschlüsse der hydraulischen Anlage am Teleskoparm und der Schnellwechseleinrichtung müssen eine Zink- Nickelbeschichtung aufweisen.
Alle Halterungen für Kupplungen; Steckdosen sowie Befestigungsmaterialien müssen galvanisch verzinkt und lackiert bzw. aus nichtrostendem Stahl gefertigt werden.
*Unterbeschreibung 12 Ersatzteilversorgung Radlader*
•  24 Stunden-Service der Werkstatt (Dieser Service beinhaltet die 24- Stunden-Erreichbarkeit sowie den Beginn der Arbeiten innerhalb von 24 Stunden)

  •  Die Ersatzteilversorgung muss für mindestens
  15 [a]
  gewährleistet sein.

  •  Die Versorgung hat innerhalb von
  24 [h]
  nach Bestelleingang zu erfolgen.
*Unterbeschreibung 13 Bereitstellen von Werkstätten*
Allgemein

Die Einsatzfähigkeit des Radladers muss gesichert sein. Dies kann nur über ein Netz von örtlich nahen qualifizierten Werkstätten erfolgen.
Der Auftragnehmer muss mindestens über eine qualifizierte Werkstatt innerhalb einer maximal möglichen Werkstattentfernung verfügen, die im Auftragsfall für die spätere Wartung, Service und Reparatur des MGT-BAB zur Verfügung steht.
Örtlich nah – maximal mögliche Werkstatt-Entfernungen

Als örtlich nah gilt, wer mindestens eine qualifizierte Werkstatt innerhalb der maximal möglichen Entfernungen, einfach zum Erfüllungsort, liegt.
Die maximal möglichen Entfernungen sind 100 [km]
Anforderungen an die qualifizierte Werkstatt

Fachwerkstatt
- Fahrzeug-/ Aufbau-spezifische Ausstattung der Werkstatt mit Diagnosegeräten,
Spezialwerkzeugen und Teilelager mit Nachtanlieferungsmöglichkeit.
- Ausreichend vorhandenes und qualifiziertes Werkstattpersonal
- Qualitätskontrolle der Werkstatt durch den Fahrzeug-/ Aufbau- Hersteller
- Fahrzeug-/ Aufbau-spezifische Aus- und Weiterbildung des Werkstattpersonals.

Alternativ: Werkstatt mit Servicemobil
Ist keine Fachwerkstatt in der Nähe, ersetzt ein Servicemobil des Herstellers mit Reparatur in der AM die Fachwerkstatt. Zeitrahmen der Reperartur mit Servicemobil muss identisch mit der der Fachwerkstatt sein.

**01.01.0011 Dokumentation Radlader**
*** Pauschalposition
Auf oder neben dem Typenschild des Fahrzeugs oder Gerätes muss ein QR-Code unverlierbar und witterungsbeständig angebracht werden. Dies kann z.B. durch Lasergravur, Laserschnitt oder in Verbindung mit einer farblich gekennzeichneten oder transparenten Abdeckung umgesetzt werden. Die Größe sowie Eignung und Lesbarkeit muss der ISO/IEC 18004 entsprechen aber mindestens eine Größe von 5cm x 5cm aufweisen.

Weiterhin muss der QR-Code in der Dokumentation verfügbar sein, und als witterungsbeständiger Aufkleber 5fach beigelegt werden. Die beigefügten Aufkleber müssen neben dem QR-Code ebenfalls den Hersteller, Typ und Seriennummer beinhalten.

Alle Dokumente sind spätestens 14 Tage vor Abnahme der jeweiligen Niederlassung, Außenstelle und Autobahnmeisterei im PDF-Format bereitzustellen.

Die Dokumente müssen in deutscher Sprache vorhanden sein.

Die Onlineverfügbarkeit muss für mindestens 10 Jahre nach Produkteinstellung weiter bestehen.

Alle Angaben müssen dem technischen Stand zum Zeitpunkt der Leistungserfüllung entsprechen.

Über den QR-Code muss man direkt auf das Download-Portal für das entsprechende Fahrzeug oder Gerät kommen.

Dort muss zum freien Download, die

- Betriebs- und Wartungsanleitung
bereitstehen

Über eine vom AG vorgegebene Passwortsicherung müssen:
- Werkstatthandbuch
- Vollständige Ersatzteillisten mit Explosionszeichnung
- Schaltplan Hydraulik mit eindeutig zuordenbare Stückliste

- Schaltplan Elektrik mit eindeutig zuordenbare Stückliste

- Stückliste über Hydraulikschlauchleitungen incl. Verlegeplan und Auswechselintervall aufgrund entsprechender Prüf- und Erfahrungswerte seitens des Herstellers

- Handlungsanweisung für das sichere Auswechseln der Hydraulikschlauchleitungen zum versionsaktuellen Download im PDF-Format bereitstehen. Die PDF-Dateien müssen mit verlinktem Inhaltsverzeichnis sowie Suchfunktion ausgestattet sein.

Oben genannte Liste der Dokumente beansprucht keine Vollständigkeit. Im Leistungsverzeichnis werden weiter Dokumente benannt, die im gesicherten Bereich ebenfalls abrufbar sein müssen.

Ein weiterer Zugang zum Download-Portal muss ohne QR-Code zusätzlich möglich sein.

Eine Ausfertigung der Betriebs- und Wartungsanleitung ist in Papierform bei Auslieferung beizulegen. Zusätzlich muss die Zulassungsbescheinigung Teil 2 mitgelifert werden.
Menge: 1,000 Psch

#### Abschnitt 01.02 Gabelträger mit Gabelzinken

**01.02.0001 Gabelträger**
Diese Position stellt eine optionale Ausstattung dar. Für die Option ist seperat ein Preis anzugeben. Es besteht keine Verpflichtung diese Option abzurufen.

Gabelträger für Schnellwechseleinrichtung Breite min. 1500 [mm] '......................................................' vom Bieter einzutragen

Gabelzinken 140mm x 50mm, Länge min. 1800 [mm] '......................................................' vom Bieter einzutragen

-Breite einstellbar
Menge: 5,000 St

#### Abschnitt 01.03 Hochkippschaufel

**01.03.0001 Hochkippschaufel**
Diese Position stellt eine optionale Ausstattung dar. Für die Option ist seperat ein Preis anzugeben. Es besteht keine Verpflichtung diese Option abzurufen.

Hochkippschaufel mit Drehmotor oder Zylinderbetätigung (Annahme 1.200 [kg] pro [m³])

Breite max. 1800 [mm] '......................................................' vom Bieter einzutragen

Fassungsvermögen der Hochkippschaufel mit 1,3 [m³] (Toleranz +10%) '......................................................' vom Bieter einzutragen

Geschraubtes Wendemesser für Hochkippschaufel beidseitig nutzbar
Menge: 5,000 St

#### Abschnitt 01.04 Erdbauschaufel

**01.04.0001 Erdbauschaufel**
Erdbauschaufel mit geschraubten und/oder pingesicherten Zähnen, Breite nach Fahrzeugbreite, welche unter Punkt 01.01.0010. Abmessungen Fahrzeugbreite in [mm] angegeben wurde.

Breite Erdbauschaufel in [mm] '......................................................' vom Bieter einzutragen
Menge: 5,000 St

#### Abschnitt 01.05 Übergabe der Leistung

**01.05.0001 Unterweisung/Lieferung**
Der Auftragnehmer führt bei der Übergabe sowie nach ca. 20  Arbeitstagen und in Abstimmung mit dem AG eine Unterweisung der gelieferten "Radlader" durch, dabei sind incl.
· die An- und Abfahrten
· sowie die notwendigen Schulungsunterlagen

Die Organisation obliegt dem Auftragnehmer. Die Termine
sind mit dem Auftraggeber abzustimmen. Räumlichkeiten am
Erfüllungsort können nach Vereinbarung zur Verfügung
gestellt werden.
für folgende Teilnehmerkreise:

Werkstattpersonal des Auftraggebers (AG):
Das Werkstattpersonal erhält durch den AN eine
detaillierte theoretische und praktische Unterweisung für
Wartung, Instandhaltung, Reparatur, Bedienung, Pflege und
Reinigung.
Standort: Erfüllungsort/Lieferort
Mitarbeiter der Werkstatt des AG: max. 3 Personen
Fahrer des Auftraggebers (AG):
Die Fahrer erhalten eine detaillierte theoretische und
praktische Unterweisung zur
Bedienung, Wartung, Pflege und Reinigung.
Standort: Erfüllungsort/Lieferort
Fahrer: max. 6 Personen

Die Unterweisungen des Werkstattpersonals und der Fahrer
müssen getrennt voneinander stattfinden.
Durchzuführen ist diese Unterweisung von geschultem
Fachpersonal und muss mindestens 8 Stunden umfassen.

Lieferung:

Der gesamte Leistungsumfang ist ausschließlich im fabrikneuen Zustand auszuliefern. Eine Abnahme kann nur mit den vollständigen Dokumentationsunterlagen stattfinden und beinhaltet die Prüfung aller Funktionen des gesamten Leistungsumfangs. Mit der Beantragung des Abnahmetermins sind die Dokumentationsunterlagen dem AG zu übergeben. Der Auftragnehmer hat dem Auftraggeber rechtzeitig die Auslieferung schriftlich anzuzeigen. Die Anlieferung der Radlader erfolgt nach mind. 24h-stündiger Vorankündigung am Erfüllungsort. Die Erfüllungsorte werden im Lieferanschriftenverzeichniss benannt.

Der AN u.o. eine durch Ihn beauftrage Spedition, muss die Radlader eigenständig und ohne Hilfe durch den AG am Erfüllungsort abladen. Beim Entladen der Radlader erfolgt keine Hilfsstellung durch den AG.
Die Lieferung der Radlader muss bis Dezember`26 jedoch spätestens zur KW 50 erfolgt sein.

Lieferort: Erfüllungsort

| Anzahl | Anlieferort/Erfüllungsort |
| --- | --- |
| 2 | AM-Baunatal |
| 1 | AM-Göttingen |
| 1 | AM-Varel |
| 1 | AM-Hildesheim |

Lieferanschriftenverzeichniss/Erfüllungsorte/
Lieferorte/Adressen:

| AM-Baunatal Buchenloh 2, 34225 Baunatal | AM-Göttingen Kasseler Landstraße 111 37081 Göttingen |
| --- | --- |
| AM-Varel Bockhorner Str. 2 26316 Varel | AM-Hildesheim Peiner Landstraße 269 31135 Hildesheim |
Menge: 5,000 St

## Einheitenverzeichnis:
Einheitenverzeichnis:

Benennung  Bezeichnung
·  Sekunde  s
·  Minute  min
·  Stunde  h
·  Monat  Mt
·  Jahr  a
·  Mikrometer  µm
·  Millimeter  mm
·  Meter  m
·  Gramm  g
·  Kilogramm  kg
·  Tonne  t
·  Newton  N
·  Kilonewton  kN
·  Metertonnen  mt
·  Newtonmeter  Nm
·  Kubikzentimeter  cm³
·  Liter  l
·  Umdrehung  U
·  Hub  Hub
·  Umdrehung pro Minute  U/min
·  Liter pro Minute  l/min
·  Kubikzentimeter pro Umdrehung  cm³/U
·  Kubikzentimeter pro Hub  cm³/Hub
·  Volt  V
·  Ampere  A
·  Watt  W
·  Kilowatt  kW
·  Amperestunden  Ah
·  Gramm pro Kilowattstunde  g/kWh
·  Kilometer pro Stunde  km/h
·  Bar  bar
·  Grad Celsius  °C
·  Grad  °
·  Prozent  %
·  Lumen  lm
·  Dezibel  dB
·  Stückzahl  St
·  Euro  €

## Abkürzungsverzeichnis
Abkürzungsverzeichnis:

·  Benennung  Bezeichnung
·  Mindeststärke  tmin
·  Kraftstoffgesamtkosten  KGK
·  prozentualen Mehrverbrauch  pM
·  Nutzungsdauer  ND
·  spezifischen Kraftstoffverbrauch  sK
·  geringsten spezifischen Kraftstoffverbrauch  min_sK
·  Durchschnittsgeschwindigkeit  V
·  Werkstattbesuche pro Jahr  WB
·  Fahrerstundensatz  KP
·  Stundensatz Begleitfahrzeug  KF
·  Gesamtlebensdauer  J
·  Anzahl Personalfahrten  AP
·  Anzahl Begleitfahrzeugstrecken  AF
·  Werkstattentfernung einfach  E
·  minimal  min.
·  maximal  max.
